# WSH / Umladestation Isen LRA Erding
Angebotsaufforderung (GAEB DA XML 3.3, DA83)
Projekt: 2704
Währung: EUR
Erstellt mit: GXML Toolbox V3.3 R20220330, ORCA AVA 27 27.00.00, 16.03.2026

## I. Baubeschreibung
ALLGEMEINE BAUBESCHREIBUNG

Das Landratsamt Erding, beabsichtigt die Müllumladestation Isen neu zu organisieren. Baumgartner Bogen 1, 84424 Isen.

In dieser Ausschreibung sind die Gerüstbauarbeiten für folgende Dächer beinhaltet:
- Flügeldach über den kostenfreien Fraktionen
- Satteldach des Betriebsgebäudes

Die Ausführungstermine für die Bauteile sind unterschiedlich.

1. Angaben zur Baustelle

Die Maßnahme befindet sich auf dem bestehenden Deponiegelände der Müllumladestation Isen.
Das Baufeld befindet sich nördlich der bestehenden Umladehalle, in dem Bereich der Bestandsgebäude (Betriebsgebäude und Werkstatt/Garage) und draüber hinaus.

Das Gelände ist außerhalb der Öffnungszeiten geschlossen und alarmgesichert. Zugang außerhalb der Öffnungszeiten ist mit dem AG abzustimmen.

Erschlossen wird das Grundstück über die Staatsstraße 2086 und die Ortsverbindungsstraße Sollach.

Die Umladehalle sowie der neu errichtete südliche Teil des Wertstoffhof bleiben permanent im Betrieb. Anweisungen des ansässigen Betriebs ist unbedingt Folge zu leisten.
Ebenso ist mit Besucherverkehr zu rechnen, wodurch die Baustellensicherheit stehts sichergestellt werden muss.

Bedingt durch diesen Betrieb ist die erforderliche Baustelleneinrichtungs- und Lagerfläche (ca. 4.000 m²) auf einem anderen Grundstück vorgesehen. Siehe BE-Plan Anlage 1.

Entfernung ca.  460m.

Die Beförderung zu dieser Lagerfläche ist in die entsprechenden Positionen mit einzukalkulieren.

2 Termine

kostenlose Fraktionen, Flügeldach
Aufbau 09.07.2026
Abbau 20.08.2026

Betriebsgebäude
Aufbau 23.07.2026
Abbau 25.11.2026

## II. Vorbemerkungen
Vorbemerkungen

1. Allgemein

1.1 Mitgeltende Normen und Regeln

ArbStättV Arbeitsstättenverordnung
ASR, Technische Regelungen für Arbeitsstätten
DGUV-Vorschriften
Unfallverhütungsvorschriften
UVV sind verbindliche Rechtsnormen und gelten für die
Mitglieder (Unternehmer) und Versicherte (Arbeitnehmer) des jeweiligen Unfallversicherungsträgers. Darüber hinaus haben sie auch Gültigkeit für Fremdfirmen, die bei Mitgliedsunternehmen tätig sind. Dies gilt nach § 16 Abs. 2 SGB VII auch für ausländische Unternehmen, die in Deutschland tätig werden, selbst wenn sie hier keinen Firmensitz haben und keiner Berufsgenossenschaft angehören.

1.2. Angaben zum Baustellenbetrieb
Wegen der örtlichen Besonderheiten ist dem Bieter/AN eine Besichtigung der Baustelle vor der Angebotserstellung anzuraten. Die Besichtigung der Baustelle bedarf der vorherigen Abstimmung mit dem Auftraggeber und ist mindestens eine Woche vorher anzumelden. Für jeden Bieter ist grundsätzlich nur eine Ortsbesichtigung vorgesehen, wobei zu diesem Termin die Besichtigungen durch die Nachunternehmer eingeschlossen sind.

1.2.1 Baustelleneinrichtung, Hebezeuge / Kran
Die zur ordnungsgemäßen Ausführung der Arbeiten
notwendigen Geräte jeglicher Art (Hebezeuge, Kran, etc.) sind Nebenleistung, werden nicht gesondert vergütet und sind in die
Einheitspreise einzukalkulieren.

1.2.2 Gerüste
Gerüste werden nicht bauseits gestellt

1.2.3 Feuer
Verbot von offenem Feuer in ausgewiesenen Bereich des Betriebsgeländes.

1.2.4 Alkoholverbot
Auf Grundlage der DGUV Vorschrift 1 §7 (2) besteht auf dem gesamten Baustellengelände Alkoholverbot. Auf Verdacht des Konsums bei einer oder mehreren Personen wird vom Hausrecht Gebrauch gemacht und dem/den Betreffenden das Hausverbot erteilt sowie dem AN zur Anzeige gebracht.

Eine Beweispflicht von Seiten des AG oder dessen Vertreter besteht in diesem Fall nicht.

1.2.5 Sauberkeit auf der Baustelle
Verschmutzungen öffentlicher und privater Verkehrsflächen sind laufend unverzüglich zu beseitigen.
Gibt die Sauberkeit der Baustelle zu Beanstandungen Anlass, wird die örtliche Bauüberwachung nach einmaliger fruchtloser Aufforderung zur Mängelabstellung eine Baustellenreinigung zu Lasten des festgestellten Verursachers veranlassen.

1.2.6 Toilettenanlagen und Aufenthaltsräume
Toilettenanlagen und Aufenthaltsräume gelten als Baustelleneinrichtung und sind in die Einheitspreise mit einzukalkulieren.
Die aufgestellten Sanitäreinrichtungen sind pfleglich zu behandeln und gemäß deren Bestimmungen zu nutzen.
Zweckentfremdung als Reinigungs- und bzw. Entsorgungsraum von nicht zweckbestimmten Materialien sind zu unterlassen und werden dahingehend geahndet, dass die Kosten der Beseitigung durch den Verursacher zu tragen sind.
Das Urinieren oder Hinterlassen von Fäkalien auf dem gesamten Anwesen ist verboten. Bei Zuwiderhandlung erfolgt der Verweis von der Baustelle und Strafanzeige wegen Sachbeschädigung.
Zementwasser und -schlämme dürfen nicht in die Kanalisation gelangen oder auf dem Baugelände "entsorgt" werden.

1.2.7 Sicherheit und Gesundheit
Den Anweisungen des Sigeko´s ist Folge zu leisten.

1.2.8 Arbeitszeiten, Schutz gegen Baulärm
Für die Arbeitszeiten gelten die allgemein gültigen Regelungen zu Arbeits- und Pausenzeiten. Arbeiten an Sonn- und Feiertagen sind nur nach vorheriger behördlicher Genehmigung und Zustimmung des AG zulässig.
Zum Schutz vor Baulärm gelten die Regelungen gem. § 22 des Bundes-Immissionsschutzgesetzes.

1.2.9 Firmenschilder, Werbung
Das Aufhängen und Anbringen von Firmenschildern und Eigenwerbung ist nur nach vorheriger Genehmigung durch den AG und die örtliche Bauüberwachung zulässig.

1.2.10 Schutz- u. Verkehrssicherungspflicht
Der AN hat alle Gewerke üblichen und erforderlichen Schutz- und Verkehrssicherungsmaßnahmen zum Betreiben der Baustelle einschl. der betroffenen Gehsteig- und Straßenbereiche zu treffen. Für Schäden, die durch unzureichende Schutz- und Sicherungsmaßnahmen entstehen, haftet allein der AN.
Der Baustellenverkehr muss gemäß StVO einwandfrei abgesichert werden.
Die Ein- und Ausfahrt sowie die notwendigen Sicherungsmaßnahmen im Rahmen des beigefügten Baustelleneinrichtungsplanes sind vom AN festzulegen.
Vor Beginn und während der Arbeiten sind vom AN etwaige Gefahrenbereiche in geeigneter Weise wirksam abzusperren. Es muss jedoch darauf geachtet werden, dass es nicht zu Beeinträchtigungen des Straßen-, Fußgänger- und Radverkehrs kommt.

1.3. Sonstige Angaben
Der Auftragnehmer hat dafür Sorge zu tragen, dass während der Ausführung seiner Leistungen immer mindestens ein fließend deutsch sprechender Mitarbeiter seiner Firma auf der Baustelle anwesend ist. Des Weiteren ist die Teilnahme des zuständigen Firmen-Bauleiters an den wöchentlichen Baubesprechungen verpflichtend. Der Auftragnehmer hat Bautagesberichte zu erstellen und wöchentlich der örtlichen Bauüberwachung vorzulegen.

Genehmigungen, z. B. für Straßensperrung und Sondernutzungen, sind, soweit sie zur Ausführung der eigenen Leistung nötig sind, rechtzeitig und ordnungsgemäß bei den zuständigen Behörden zu beantragen. Die Kosten hierfür sind in die Einheitspreise mit einzurechnen. Die Genehmigungen sind unverzüglich der Bauüberwachung in Kopie vorzulegen.

1.4 Angaben zur Ausführung
Vor Ausführungsbeginn hat der Auftragnehmer mit dem Auftraggeber festzulegen, wo das zu verwendende Material auf der Baustelle gelagert werden kann, um gegenseitige Störungen der am Bau beteiligten Handwerkerwährend der Bauausführung zu vermeiden.
Wenn bauseitige Vorleistungen erforderlich sind, hat der Auftragnehmer dem Auftraggeber rechtzeitig die erforderlichen Angaben möglichst in Verbindung mit Detailzeichnungen zu übergeben.
Späne vom Bohren und Fräsen sowie Reste von Schleifstaub sind sofort von den bearbeiteten Teilen zu entfernen.

1.5 Unterlagen auf der Baustelle / Anlagen zum LV
Zu den auf der Baustelle vorzuhaltenden Ausführungsunterlagen zählt neben den Ausführungsplänen auch eine Ausfertigung dieser Leistungsbeschreibung.

2. Baustelleneinrichtung

2.1 Angaben zu Stoffen und Bauteilen
Baustromverteiler müssen mindestens der Schutzart IP 43, die ggf. dazu gehörenden Messeinrichtungen IP 54 entsprechen. Baustrom wird kostenlos zur Verfügung gestellt.

2.2 Angaben zur Ausführung
Der AN hat innerhalb von 7 Kalendertagen nach Zuschlagserteilung einen detaillierten Baustelleneinrichtungsplan vorzulegen, in dem alle Elemente der Baustelleneinrichtung eingetragen und alle sonstigen speziellen Randbedingungen des Baufeldes berücksichtigt sind (gemäß Formblatt 214.H). Der Plan ist mit der örtlichen Bauüberwachung, dem SiGeKo sowie ggf. mit den zuständigen Behörden und weiterer am Bau fachlich Beteiligter abzustimmen und rechtzeitig vor Ausführungsbeginn zu übergeben: als Datei im dxf/dwg- und im pdf-Format an den AG und die örtliche Bauüberwachung.
Baustelleneinrichtung auf Grasnarbe oder Humus ist nicht gestattet.

Die Kronen- und Wurzelbereiche von Bäumen sind frei zu halten. Das gilt auch für Materiallagerungen. Vorhandene Grenzsteine und Vermessungsmarkierungen sind mit Beginn der Arbeiten im Zuge der Baustelleneinrichtung bis zum Räumen der Baustelleneinrichtung zu sichern.

Vor Beginn der Arbeiten hat sich der Auftragnehmer über den Verlauf von Leitungen, Kabel usw. (unter- und überirdisch) zu informieren. Notwendige Umlegungen sind rechtzeitig vom Auftragnehmer zu beantragen.

Baustellen- und endgültige Anschlüsse müssen grundsätzlich zugänglich bleiben und geschützt werden. Im Zweifel ist vom Auftragnehmer an den Auftraggeber ein Hinweis zu geben, erforderlichenfalls ist eine Festlegung zu treffen. Werden durch die Baustelleneinrichtung Rechte Dritter - insbesondere von Nachbarn - für die Dauer der Bauarbeiten oder vorübergehend und kurzfristig beeinträchtigt ist der Bauherr oder die Bauüberwachung unverzüglich zu informieren. Das gilt auch im Zweifel über das Vorliegen von Rechten oder bei zu vermutenden Beeinträchtigungen bzw. bei Beschädigung vorhandener Bauwerke oder Bauteile.

Der Auftragnehmer ist verpflichtet, die erforderlichen Maßnahmen zum Schutz vor Winterschäden zu treffen. Dazu gehört auch die ggf. erforderliche Kontrolle der Baustelle, insbesondere der Schutz der Messeinrichtungen unabhängig von deren Rechtsträgerschaft.

Beim Abbau der Baustelleneinrichtung ist zu beachten:
- Der Auftraggeber ist über den beabsichtigten Abbau der Baustelleneinrichtung oder von wesentlichen Teilen derselben zu informieren.
- Nicht mehr benötigte Teile der Baustelleneinrichtung sind unverzüglich zu entfernen.
- Nach Abbau der Baustelleneinrichtung sind das dafür benötigte Gelände bzw. die genutzten baulichen Anlagen und Gebäude in den ursprünglichen Zustand zu versetzen, soweit technisch möglich und falls nichts anderes vereinbart ist.

Das Baustellentor im Bauzaun ist ständig geschlossen zu halten!

Die Baugruben sind bis 2m Abstand zur Böschungskante absolut lastfrei zu halten. Sollten im Bereich der Baugruben Teilbereiche für die eigene Leistung verbaut werden müssen, sind die beschriebenen Maßnahmen im Baugrundgutachten auszuführen. Die dazu notwendigen Maßnahmen sind in den jeweiligen Positionen mit einzukalkulieren.

Die zum Erbringen der Leistung erforderliche Baustelleneinrichtung ist gemäß VOB/C in die Einheitspreise einzukalkulieren.

Die komplette Schutt- und Abfallentsorgung hat gemäß der Vorschriften des LRA Erding zu erfolgen.

Soweit für die eigene Leistung erforderlich, ist das Organisieren, Beantragen und Regeln aller erforderlichen Straßenbaurechtlichen Genehmigungen sowie Aufstellen der zu gehörigen Schutz- und Sicherungseinrichtungen, Beschilderungen, etc. gemäß STVO in der Eigenverantwortung des AN und wird nicht vergütet.

## III. Anlagenverzeichnis
III. Anlagenverzeichnis

Plananlagen

Baustelleneinrichtung 2704_WP_BÜ

Architektur:
2704_WP_BG_AN Übersicht Ansichten Betriebsgebäude
2704_WP_BG_GR_EG Grundriss Erdgeschoss Bestriebsgebäude
2704_WP_KfF_GR_EG Grundriss Erdgeschoss
K-10b_Überdachung kostenfreie Fraktion

Terminplan
2704_WSH Isen_Bauablauf

## 14 VE 14 Gerüstarbeiten

### Titel 01 Flügeldach kostenfreie Fraktionen

*Hinweis: Vorbereitende Arbeiten*

**01.1 Erstellen der statischen Nachweise**
Erstellen der statischen Standsicherheitsnachweise, Berechnung für die nachbeschriebenen Gerüste, Überbrückungen etc.

Es ist die Dimensionierung der Elemente und die Standfähigkeit nachzuweisen. Die statische Berechnung ist nachprüfbar schriftlich dem Bauherrn vorzulegen.

inkl. Erstellen der für den Bau notwendigen Montagezeichnungen.
Menge: 1,000 St

**01.2 Freimachen des Geländes für Standfläche des Gerüstes**
Menge: 450,000 m²

**01.3 Beseitigung von Mängeln des Untergrundes**
Menge: 450,000 m²

*Hinweis: Aufbau*

**01.4 Aufbauen längenorientiert Standgerüst Arbeitsgerüst 2kN/m2 SW06 H1 L 100 m H 14 m**
STLB-Bau 2025-10 001
Aufbauen längenorientiertes Standgerüst, Fassadengerüst DIN EN 12810-1, als Arbeitsgerüst DIN EN 12811-1, Lastklasse 3 (2 kN/m2), Breitenklasse SW06, Höhenklasse H 1, nur oberste Gerüstlage genutzt, nicht genutzte Gerüstlagen mit mind. einteiligem Seitenschutz außen, genutzte Gerüstlagen mit Innengeländer, 2-teilig, Innengeländer, 2-teilig wird gesondert vergütet, verankern, Befestigung in der Tragkonstruktion der Fassade aus Beton, Einrüstung für Dacharbeiten, an senkrechten Bauwerksflächen, außen, aufstellen auf Gelände, Höhe der obersten Gerüstlage 6 m, Standfläche abgetreppt, über Lastverteiler belastbar, Ausführung gemäß Zeichnung,
Länge Gerüst/-bauteil '100' m,
Höhe Gerüst/-bauteil '14' m.
Menge: 1754,000 m2

**01.5 Zulage für zuvor beschriebenes Arbeitsgerüst**
Zulage für zuvor beschriebenes Arbeitsgerüst

kein Verankerung möglich,freistehend,
mit Schrägabstützung
Menge: 228,000 m

**01.6 Aufbauen Seitenschutz 1Gerüstlage H 6m**
STLB-Bau 2025-10 001
Aufbauen zusätzlichen 3-teiligen Seitenschutz, DIN EN 12811-1, an einer Gerüstlage, Höhe der Gerüstlage 6 m.
Menge: 228,000 m

**01.7 Aufbauen Belagverbreiterung außenseitig B 0,33-0,66m**
STLB-Bau 2025-10 001
Aufbauen Belagverbreiterung außenseitig,
für Standgerüste, längenorientiert, Konsolbreite über 0,33 bis 0,66 m.
Menge: 228,000 m

**01.8 Aufbauen Dachfanggerüst Netz B 0,6-0,9m**
STLB-Bau 2025-10 001
Aufbauen von Schutzeinrichtungen an Standgerüst, als Dachfanggerüst DIN 4420-1, Abstand zwischen Schutzwand und Traufkante 1 m, Schutzwand aus Netzen, Breite des Dach-/Deckenüberstandes über 0,6 bis 0,9 m.
Menge: 228,000 m

**01.9 Aufbauen Treppenaufgang einläufig H 5-6m Lauf-B 0,5-0,75m**
STLB-Bau 2025-10 001
Aufbauen Treppenaufgang für Gerüst, einläufig,
Verankerung am Gerüst, Treppenaufgang von Standfläche bis zur obersten Gerüstlage, Höhe über 5 bis 6 m, Laufbreite (Stufenlänge) über 0,5 bis 0,75 m.
Menge: 4,000 St

**01.10 Schutznetz L 100-110m B 10-20m aufbauen Einbau-H 6m**
STLB-Bau 2025-10 000
Schutznetz DIN EN 1263-1, DGUV Regel 101-011, unter der Gesamtfläche, Länge über 100 bis 110 m, Breite über 10 bis 20 m, Fläche unterm Auffangnetz befestigt und befahrbar, aufbauen, Einbauhöhe 6 m über Gelände, Befestigung an Stahl.
Menge: 1500,000 m2

**01.11 Zulage Befestigung mittels Spanngurten**
Zulage zuvor beschriebenes Schutznetz, Netz muss mittels Spanngurten an Stahlträgern befestigt werden. Das bohren von Löchern etc. ist nicht möglich.

17 Kastenträger mit je m 11m
Menge: 187,000 m

*Hinweis: Gebrauchsüberlassung*

**01.12 Arbeits-Schutzgerüst, Gebrauchsüberlassung**
Gebrauchsüberlassung
für vorbeschriebenes Arbeits-Schutzgerüst
über die Grundeinsatzzeit hinaus

Abrechnung für jede weitere Woche x Gerüstfläche
Menge: 7016,000 m2Wo

**01.13 Abstützungen, Stützgerüste, Gebrauchsüberlassung**
Gebrauchsüberlassung
für vorbeschriebene Abstützungen, Stützgerüste der freistehenden Ausführung
über die Grundeinsatzzeit hinaus

Abrechnung für jede weitere Woche x Gerüstfläche
Menge: 7016,000 m2Wo

**01.14 Seitenschutz, innenseitig, Gebrauchsüberlassung**
Gebrauchsüberlassung
für vorbeschriebenen Seitenschutz, innenseitig
über die Grundeinsatzzeit hinaus

Abrechnung für jede weitere Woche x Länge
Menge: 912,000 mWo

**01.15 Belagverbreiterung, B 0,4m, Gebrauchsüberlassung**
Gebrauchsüberlassung
für vorbeschriebene Belagverbreiterung wandseitig,
Konsolbreite 0,4 m,
über die Grundeinsatzzeit hinaus

Abrechnung für jede weitere Woche x Länge
Menge: 912,000 mWo

**01.16 Dachfanganlage, außenseite, Gebrauchsüberlassung**
Gebrauchsüberlassung
für vorbeschriebenen Dachfanganlage
über die Grundeinsatzzeit hinaus

Abrechnung für jede weitere Woche x Länge
Menge: 912,000 mWo

**01.17 Treppenaufgang, Gebrauchsüberlassung**
Gebrauchsüberlassung
für vorbeschriebenen Treppenaufgänge
über die Grundeinsatzzeit hinaus

Abrechnung für jede weitere Woche x Stück
Menge: 16,000 Wo

**01.18 Fanglage aus Netzen, Gebrauchsüberlassung**
Gebrauchsüberlassung
für vorbeschriebenes Dachfanggerüst,
über die Grundeinsatzzeit hinaus

Abrechnung für jede weitere Woche x Länge
Menge: 6000,000 mWo

**01.19 Stundensatz Polier**
Arbeiten, welche nicht in den Positionen erfasst sind und gegen Nachweis zur Ausführung kommen:
Polier, Lohngruppe 4
Menge: 10,000 h

**01.20 Stundensatz Fachwerker**
Arbeiten, welche nicht in den Positionen erfasst sind und gegen Nachweis zur Ausführung kommen:
Fachwerker, Lohngruppe 2
Menge: 10,000 h

**01.21 Stundensatz Helfer**
Arbeiten, welche nicht in den Positionen erfasst sind und gegen Nachweis zur Ausführung kommen:
Helfer, Lohngruppe 1
Menge: 10,000 h

### Titel 02 Betriebsgebäude

*Hinweis: - Arbeitsvorbereitung -*

**02.22 Erstellen der statischen Nachweise**
Erstellen der statischen Standsicherheitsnachweise, Berechnung für die nachbeschriebenen Gerüste, Überbrückungen etc.

Es ist die Dimensionierung der Elemente und die Standfähigkeit nachzuweisen. Die statische Berechnung ist nachprüfbar schriftlich dem Bauherrn vorzulegen.

inkl. Erstellen der für den Bau notwendigen Montagezeichnungen.
Menge: 1,000 St

**02.23 Freimachen des Geländes für Standfläche des Gerüstes**
*** Pauschalposition
Freimachen des Geländes für Standfläche des Gerüstes, inkl. Sutz und Rückschnitt von Pflanzen. Mit Bäumenrückschnitten ist nicht zu rechnen.

Betrifft westliche Seite, in Böschungsnähe
Menge: 1,000 psch

**02.24 Beseitigung von Mängeln des Untergrundes**
*** Pauschalposition
Beseitigung von Mängeln des Untergrundes,
betrifft südlichen Teil der Halle,
Untergrund Wiese,
in Böschungsnähe
Menge: 1,000 psch

*Hinweis: - Gerüst -*

**02.25 Fassadengerüst, Lastklasse 4, W09**
Standgerüst, längenorientiert, als Arbeitsgerüst nach DIN EN 12811-1

Lastklasse 4 (bis 3 kN/m²),
Breitenklasse W09,
Höhenklasse H2,

Auf tragfähiger Standfläche, bis ca.10 Grad geneigt
Fußpunkte sind gegen wegrutschen zu sichern

Verankerung im Mauerwerk
Gebäudeabmessungen:
Länge: ca. 18,30m
Breite: ca. 13,50m
Traufhöhe: ca. 6,75m
Firsthöhe: ca. 9,35m
Abstand zur Fassade bis max. 30cm

Einzurüstende Fläche: senkrecht, Vordächer über EG

Zugang über 2 Gerüsttreppentürme, Abrechnung in separater Position

Nutzung durch folgende Gewerke:
Maurerarbeiten
Putzarbeiten
Zimmererarbeiten
Dachdeckerarbeiten

Gerüstaufbau in Teilabschnitten nach Baufortschritt, gemäß DIN EN 12811-1 und DIN EN 12810-1.
inkl. Aufbau, Abbau und Transport
inkl. Grundvorhaltung von 4 Wochen
Menge: 409,452 m²

**02.26 Zulage zuvor beschriebenes Fassadengerüst,**
Zulage zuvor beschriebenes Fassadengerüst, Unterstützung der Vordächer und Aufbau des Fassadengerüstes auf den Vordächern.

Tiefe Vordächer: 1,50m
Anzahl der Vordächer: 2
Einzellängen der Vordächer: 15,50m und 5,50m
Menge: 21,000 m

**02.27 Überbrückung, Lastklasse 4, W09**
Überdrückung von Eingängen, nicht tragfähigen Bauteilen und dgl. in der Gerüstkonstruktion
Überbrückungsbreiten: bis 3m

inkl. Aufbau, Abbau und Transport
inkl. Grundeinsatzzeit von 4 Wochen
Menge: 6,000 m

**02.28 Gerüsttreppenturm**
Gerüsttreppenturm nach DIN EN 12811-1 als Aufstieg zum Erreichen hochgelegener Arbeitsplätz
Höhe: ca. 8m
vorgebaut vor Fassadengerüst inkl. Außen- und Innengelänger mit entsprechenden Halterungen

inkl. Aufbau, Abbau und Transport
inkl. Grundvorhaltung von 4 Wochen
Menge: 2,000 St

**02.29 Ausbau von Arbeitsgerüst zum Dachfanggerüst**
Ausbau von zuvor beschriebenen Arbeitsgeüst zum Dachfanggerüst,
für Arbeiten auf der Dachfläche,
Traufhöhe: ca. 6,75m
Firsthöhe: ca. 9,35m
Dachneigung ca. 7°

vorhandenes Gerüst in der obersten Lage zum Dachfanggerüst nach DIN 4420-1 durch Einbau von Schutzwänden aus Schnutznetzes und Belagteilen ausbauen

inkl. Aufbau, Abbau und Transport
inkl. Grundvorhaltung von 4 Wochen
Menge: 53,093 m

*Hinweis: Gebrauchsüberlassung*

**02.30 Gebrauchsüberlassung Fassadengerüst**
Gebrauchsüberlassung über die Grundeinsatzzeit von 4 Wochen hinaus
Abrechnung je angefangene Woche
Menge: 9007,944 m2Wo

**02.31 Gebrauchsüberlassung Unterstützungen Vordach**
Gebrauchsüberlassung über die Grundeinsatzzeit von 4 Wochen hinaus
Abrechnung je angefangene Woche
Menge: 84,000 mWo

**02.32 Gebrauchsüberlassung Überbrückung**
Gebrauchsüberlassung über die Grundeinsatzzeit von 4 Wochen hinaus
Abrechnung je angefangene Woche
Menge: 132,000 mWo

**02.33 Gebrauchsüberlassung Gerüsttreppenturm**
Gebrauchsüberlassung über die Grundeinsatzzeit von 4 Wochen hinaus
Abrechnung je angefangene Woche
Menge: 44,000 StWo

**02.34 Gebrauchsüberlassung Dachfanggerüst**
Gebrauchsüberlassung über die Grundeinsatzzeit von 4 Wochen hinaus
Abrechnung je angefangene Woche
Menge: 1168,046 mWo

*Hinweis: - Stundenlohnarbeiten -*

**02.35 Stundensatz Polier**
Arbeiten, welche nicht in den Positionen erfasst sind und gegen Nachweis zur Ausführung kommen:
Polier, Lohngruppe 4
Menge: 10,000 h

**02.36 Stundensatz Fachwerker**
Arbeiten, welche nicht in den Positionen erfasst sind und gegen Nachweis zur Ausführung kommen:
Fachwerker, Lohngruppe 2
Menge: 10,000 h

**02.37 Stundensatz Helfer**
Arbeiten, welche nicht in den Positionen erfasst sind und gegen Nachweis zur Ausführung kommen:
Helfer, Lohngruppe 1
Menge: 10,000 h
